# Imperméabilisation d'un joint de construction en contact avec l'eau, avec profilé hydro-expansif

- Propriété du fichier: CYPE INGENIEROS, S.A.
- Format: FIEBDC-3/2002
- Devise: EUR
- Coûts indirects: 3.00 %
- Frais généraux: 13.00 %
- Bénéfice: 6.00 %
- TVA: 20.00 %

## E Enveloppe et finition extérieure

### EE Étanchéité: imperméabilisations

#### EEJ Joints

**EEJ080** m Imperméabilisation d'un joint de construction en contact avec l'eau, avec profilé hydro-expansif.
Imperméabilisation d'un joint de construction, vertical ou horizontal, exposé à la pression hydrostatique, temporelle ou permanente, système Expansiv "PANTALLAX", avec, placé avec recouvrements, fixé avec un adhésif et clous tous les 30 cm.
Inclut: Nettoyage du support. Implantation. Application de l'adhésif. Mise en place du profilé. Fixation mécanique du profilé.
Critère pour le métré: Longueur mesurée selon documentation graphique du Projet.
Critère pour le mémoire: On mesurera la longueur réellement exécutée selon les spécifications du Projet.

| Code | U | Désignation | Quantité | Prix | Montant |
|---|---|---|---|---|---|
| mt15sjp110a | m | Profilé hydro-expansif constitué d'un mélange extrudé et vulcanisé de caoutchouc naturel, caoutchouc synthétique et résines hydro-expansives, à expansion contrôlée en contact avec eau, de 20x10 mm, pour système Expansiv "PANTALLAX". (matériau) | 1.050 | 6.88 | 7.22 |
| mt15sja115 | l | Impression adhésive pour profilés hydro-expansifs en caoutchouc. (matériau) | 0.015 | 7.30 | 0.11 |
| mt50spa100a | U | Pointe d'acier de 14x40 mm (diamètre 2,3 mm). (matériau) | 3.000 | 0.02 | 0.06 |
| mo032 | h | Compagnon professionnel III/CP2 poseur de produits imperméabilisants. (main-d'œuvre) | 0.131 | 29.25 | 3.83 |
| % | % | Frais de chantier des unités d'ouvrage | 2 % | 11.22 | 0.22 |
|  |  | Coûts directs |  |  | 11.44 |
